# Geschiebezugabe am Niederrhein Staffel 2
Angebotsaufforderung (GAEB DA XML 3.2, DA83)
Projekt: 806E26B030
Währung: EUR
Nebenangebote zugelassen: ja
Vergabeart: Offenes Verfahren
Auftraggeber: Wasserstraßen- und Schifffahrtsamt Rhein, Königstraße 84, 47198 Duisburg, Deutschland
Erstellt mit: GXML Toolbox V3.3 R20210630, iTWO_64 V10.0.894, 09.03.2026

## 1 Geschiebezugabe am Niederrhein Staffel 2
Datum: 09.03.2026

*Hinweis: Hinweis zu AU 1001 und AU 2045*
Die "Geschiebezugabe am Niederrhein Staffel 2" beinhaltet die Maßnahme "Geschiebezugabe Bergsenkungsgebiet Staffel 2". Beide Maßnahmen werden amtsintern unter verschiedenen Ausführungsunterlagen (AU) geführt und abgerechnet.

Die "Geschiebezugabe am Niederhein Staffel 2" unterliegt der AU-2045.

Die "Geschiebezugabe Bergsenkungsgebiet" unterliegtt der AU-1001

Aus diesem Grund sind die Positionen in diesem Leistungsverzeichnis nach der AU-1001 und AU-2045 aufgeteilt.

Für die Kalkulation der Preise ist diese Aufteilung nach AU´s irrelevant. Bitte beachten Sie aber das Mengen auf zwei Positionen verteilt sind!

Beispiel 1:
Pos 1.3.10 Baustelle einrichten (AU-2045) Menge = 0,50 St
Pos 1.4.10 Baustelle einrichten (AU-1001) Menge = 0,50 St

In Summe ergibt sich ein Kalkulationsmenge von 1,00 St

Beispiel 2:
Pos. 1.1.30 Bauzeitenplan liefern (AU-2045) Menge = 0,50 St
Pos. 1.2.30 Bauzeitenplan liefern (AU-1001) Menge = 0,50 St

In Summe ergibt sich eine Kalkulationsmenge von 1,00 St.

### Abschnitt 1 Allgemeine Leistung

*Hinweis: Hinweis zum GPS Empfang*
Im Bereich des Flughafens Düsseldorf muss mit Störungen des GPS Empfangs gerechnet werden. Dies betrifft die Zugabstelle Steinere Bänke.

#### Unterabschnitt 1.1 Technische Bearbeitung - AU 2045

**1.1.10 Flächenpeilung und Ergebnisauswertung liefern 2026**
Hydrografische Flächenpeilungen mittels Fächerecholot
innerhalb der
Zugabestelle 1: Niederkassel Rhein-km 743,0 - 747,0;
Zugabestelle 2: Steinerne Bänke Rhein-km 747,0 - 753,0;

liefern.
Die Ortung  ist mit einem PDGPS - Empfänger
durchzuführen.Die GPS-Korrektur erfolgt über eine virtuelle
Referenzstation/ Flächenkorrekturparameter (SAPOS-HEPS, oder vergleichbar).
Bereiche, in den Abschirmungen vorhanden sind
sind eigene Referenzstationen sowie zielverfolgende Tachymeter vorzuhalten und zu betreiben.

Vorhalten und Betreiben der dazugehörigen
Vermessungs-, Peil-, Ortungs- und Datenverarbeitungssysteme
( PC, Plotter usw.) und des rheintauglichen Meßschiffes einschl.
Personal sowie die Durchführung qualitätssichernder Peilungen
und Maßnahmen sind einzurechnen und werden nicht
gesondert vergütet.
Die Standardabweichung der hydrographischen Peilung muss
für die Lage x und y + - 5 cm oder kleiner,
für die Höhe z + - 5 cm oder kleiner betragen.
Die Punktdichte muss mindestens 50 und maximal 100 Punkte pro m² betragen.

Die Leistung beinhaltet folgende Peilungen

a) Kontrollpeilung : Nach jeder Verklappung  bei Betrieb
unmittelbar nach den Verklapparbeiten im
Arbeitsbereich L=400m, B=30m
b) Peilung eines 1.000m x 300m Bereichs nach Bedarf
c) Qualitätssichernde Messungen gemäß
  Abschnitt 3.12ff der Baubeschreibung

Die Peilergebnisse beinhalten die Auswertung,
Plausibilisierung, Modellierung, Visualisierung, Archivierung
der Aufnahmedaten und Lieferung der Ergebnisse im
ASCII-Format gem. Abschnitt 3.12 ff. der Baubeschreibung von:  a) Plausibilisierte digitale Gelände- und GLW-Differenzmodelle
aller Kontrollpeilungen. Die Daten sind in ETRS89/UTM
mit NHN-Bezug in m und GlW -Höhenbezug in m
abzulegen.
b) Visualisierung der GlW-Modelle gem. Abschnitt 3.12ff der
Baubeschreibung
c) Datenlieferung gem. Abschnitt 3.12ff der Baubeschreibung

Angaben im Bieterangaben- Verzeichnis über
GPS-System: '....................................................'

Polarortungssystem: '....................................................'

Fächerecholot '....................................................'

Mess- und Auswertsoftware '....................................................'
Menge: 1,000 Mt

**1.1.20 Flächenpeilung und Ergebnisauswertung liefern 2027**
Hydrografische Flächenpeilungen mittels Fächerecholot
innerhalb der
Zugabestelle 6: Wardt/Rees Rhein-km 826,5 - 838,7;
Zugabestelle 7: Niedermörmter Rhein-km 838,7 - 847,0;

liefern.
Die Ortung  ist mit einem PDGPS - Empfänger
durchzuführen.Die GPS-Korrektur erfolgt über eine virtuelle
Referenzstation/ Flächenkorrekturparameter (SAPOS-HEPS, oder vergleichbar).
Bereiche, in den Abschirmungen vorhanden sind
sind eigene Referenzstationen sowie zielverfolgende Tachymeter vorzuhalten und zu betreiben.

Vorhalten und Betreiben der dazugehörigen
Vermessungs-, Peil-, Ortungs- und Datenverarbeitungssysteme
( PC, Plotter usw.) und des rheintauglichen Meßschiffes einschl.
Personal sowie die Durchführung qualitätssichernder Peilungen
und Maßnahmen sind einzurechnen und werden nicht
gesondert vergütet.
Die Standardabweichung der hydrographischen Peilung muss
für die Lage x und y + - 5 cm oder kleiner,
für die Höhe z + - 5 cm oder kleiner betragen.
Die Punktdichte muss mindestens 50 und maximal 100 Punkte pro m² betragen.

Die Leistung beinhaltet folgende Peilungen

a) Kontrollpeilung : Nach jeder Verklappung  bei Betrieb
unmittelbar nach den Verklapparbeiten im
Arbeitsbereich L=400m, B=30m
b) Peilung eines 1.000m x 300m Bereichs nach Bedarf
c) Qualitätssichernde Messungen gemäß
  Abschnitt 3.12ff der Baubeschreibung

Die Peilergebnisse beinhalten die Auswertung,
Plausibilisierung, Modellierung, Visualisierung, Archivierung
der Aufnahmedaten und Lieferung der Ergebnisse im
ASCII-Format gem. Abschnitt 3.12 ff. der Baubeschreibung von:  a) Plausibilisierte digitale Gelände- und GLW-Differenzmodelle
aller Kontrollpeilungen. Die Daten sind in ETRS89/UTM
mit NHN-Bezug in m und GlW -Höhenbezug in m
abzulegen.
b) Visualisierung der GlW-Modelle gem. Abschnitt 3.12ff der
Baubeschreibung
c) Datenlieferung gem. Abschnitt 3.12ff der Baubeschreibung

Angaben im Bieterangaben- Verzeichnis über
GPS-System: '....................................................'

Polarortungssystem: '....................................................'

Fächerecholot '....................................................'

Mess- und Auswertsoftware '....................................................'
Menge: 3,000 Mt

**1.1.30 Bauzeitenplan liefern**
Bauzeitenplan mit einer Aufgliederung in Planung,
Lieferung, Herstellung, ggf. Montage und Erprobung nach
Abschnitten des LV prüffähig aufstellen.
Abhängigkeiten der Vorgänge darstellen.
Vereinbarte Termine und Abläufe berücksichtigen.
Angaben im Bieterangaben- Verzeichnis über
Bauablauf = '....................................................' als Balkenplan. Monatlich entsprechend dem Bauablauf nach Angaben des AG fortschreiben. Ablieferung in Papierform, weiß, und Digital im MS Project oder MS Excel Format.

(s. a. Baubeschreibung 4.1.1)
Menge: 0,500 St

#### Unterabschnitt 1.2 Technische Bearbeitung - AU 1001

**1.2.10 Flächenpeilung und Ergebnisauswertung liefern 2026**
Hydrografische Flächenpeilungen mittels Fächerecholot
innerhalb der
Zugabestelle 3: Walsum Rhein-km 789,0 - 789,7;
Zugabestelle 4: Emschermündung Rhein-km 794,3 - 795,6
Zugabestelle 5: Mehrum Rhein-km 805,3 - 807,9

liefern.
Die Ortung  ist mit einem PDGPS - Empfänger
durchzuführen.Die GPS-Korrektur erfolgt über eine virtuelle
Referenzstation/ Flächenkorrekturparameter (SAPOS-HEPS, oder vergleichbar).
Bereiche, in den Abschirmungen vorhanden sind
sind eigene Referenzstationen sowie zielverfolgende Tachymeter vorzuhalten und zu betreiben.

Vorhalten und Betreiben der dazugehörigen
Vermessungs-, Peil-, Ortungs- und Datenverarbeitungssysteme
( PC, Plotter usw.) und des rheintauglichen Meßschiffes einschl.
Personal sowie die Durchführung qualitätssichernder Peilungen
und Maßnahmen sind einzurechnen und werden nicht
gesondert vergütet.
Die Standardabweichung der hydrographischen Peilung muss
für die Lage x und y + - 5 cm oder kleiner,
für die Höhe z + - 5 cm oder kleiner betragen.
Die Punktdichte muss mindestens 50 und maximal 100 Punkte pro m² betragen.

Die Leistung beinhaltet folgende Peilungen

a) Kontrollpeilung : Nach jeder Verklappung  bei Betrieb
unmittelbar nach den Verklapparbeiten im
Arbeitsbereich L=400m, B=30m
b) Peilung eines 1.000m x 300m Bereichs nach Bedarf
c) Qualitätssichernde Messungen gemäß
  Abschnitt 3.12ff der Baubeschreibung

Die Peilergebnisse beinhalten die Auswertung,
Plausibilisierung, Modellierung, Visualisierung, Archivierung
der Aufnahmedaten und Lieferung der Ergebnisse im
ASCII-Format gem. Abschnitt 3.12 ff. der Baubeschreibung von:  a) Plausibilisierte digitale Gelände- und GLW-Differenzmodelle
aller Kontrollpeilungen. Die Daten sind in ETRS89/UTM
mit NHN-Bezug in m und GlW -Höhenbezug in m
abzulegen.
b) Visualisierung der GlW-Modelle gem. Abschnitt 3.12ff der
Baubeschreibung
c) Datenlieferung gem. Abschnitt 3.12ff der Baubeschreibung

Angaben im Bieterangaben- Verzeichnis über
GPS-System: '....................................................'

Polarortungssystem: '....................................................'

Fächerecholot '....................................................'

Mess- und Auswertsoftware '....................................................'
Menge: 3,000 Mt

**1.2.20 Flächenpeilung und Ergebnisauswertung liefern 2027**
Hydrografische Flächenpeilungen mittels Fächerecholot
innerhalb der
Zugabestelle 3: Walsum Rhein-km 789,0 - 789,7;
Zugabestelle 4: Emschermündung Rhein-km 794,3 - 795,6
Zugabestelle 5: Mehrum Rhein-km 805,3 - 807,9

liefern.
Die Ortung  ist mit einem PDGPS - Empfänger
durchzuführen.Die GPS-Korrektur erfolgt über eine virtuelle
Referenzstation/ Flächenkorrekturparameter (SAPOS-HEPS, oder vergleichbar).
Bereiche, in den Abschirmungen vorhanden sind
sind eigene Referenzstationen sowie zielverfolgende Tachymeter vorzuhalten und zu betreiben.

Vorhalten und Betreiben der dazugehörigen
Vermessungs-, Peil-, Ortungs- und Datenverarbeitungssysteme
( PC, Plotter usw.) und des rheintauglichen Meßschiffes einschl.
Personal sowie die Durchführung qualitätssichernder Peilungen
und Maßnahmen sind einzurechnen und werden nicht
gesondert vergütet.
Die Standardabweichung der hydrographischen Peilung muss
für die Lage x und y + - 5 cm oder kleiner,
für die Höhe z + - 5 cm oder kleiner betragen.
Die Punktdichte muss mindestens 50 und maximal 100 Punkte pro m² betragen.

Die Leistung beinhaltet folgende Peilungen

a) Kontrollpeilung : Nach jeder Verklappung  bei Betrieb
unmittelbar nach den Verklapparbeiten im
Arbeitsbereich L=400m, B=30m
b) Peilung eines 1.000m x 300m Bereichs nach Bedarf
c) Qualitätssichernde Messungen gemäß
  Abschnitt 3.12ff der Baubeschreibung

Die Peilergebnisse beinhalten die Auswertung,
Plausibilisierung, Modellierung, Visualisierung, Archivierung
der Aufnahmedaten und Lieferung der Ergebnisse im
ASCII-Format gem. Abschnitt 3.12 ff. der Baubeschreibung von:  a) Plausibilisierte digitale Gelände- und GLW-Differenzmodelle
aller Kontrollpeilungen. Die Daten sind in ETRS89/UTM
mit NHN-Bezug in m und GlW -Höhenbezug in m
abzulegen.
b) Visualisierung der GlW-Modelle gem. Abschnitt 3.12ff der
Baubeschreibung
c) Datenlieferung gem. Abschnitt 3.12ff der Baubeschreibung

Angaben im Bieterangaben- Verzeichnis über
GPS-System: '....................................................'

Polarortungssystem: '....................................................'

Fächerecholot '....................................................'

Mess- und Auswertsoftware '....................................................'
Menge: 3,000 Mt

**1.2.30 Bauzeitenplan liefern**
Bauzeitenplan mit einer Aufgliederung in Planung,
Lieferung, Herstellung, ggf. Montage und Erprobung nach
Abschnitten des LV prüffähig aufstellen.
Abhängigkeiten der Vorgänge darstellen.
Vereinbarte Termine und Abläufe berücksichtigen.
Angaben im Bieterangaben- Verzeichnis über
Bauablauf = '....................................................' als Balkenplan. Monatlich entsprechend dem Bauablauf nach Angaben des AG fortschreiben. Ablieferung in Papierform, weiß, und Digital im MS Project oder MS Excel Format.

(s. a. Baubeschreibung 4.1.3)
Menge: 0,500 St

#### Unterabschnitt 1.3 Baustelleneinrichtung und Räumung - AU 2045

**1.3.10 Baustelle einrichten**
Geräte, Werkzeuge und sonstige Betriebsmittel, die zur
vertragsgemäßen Ausführung der Bauleistungen erforderlich sind, auf die Baustelle bringen, bereitstellen und
- soweit der Geräteeinsatz nicht gesondert vergütet
wird - betriebsfertig aufstellen einschl. der dafür
notwendigen Arbeiten. Die erforderlichen festen Anlagen
herstellen. Baubüros, Unterkünfte, Werkstätten, Lagerschuppen und dgl., soweit erforderlich, antransportieren, aufbauen und einrichten. Strom-, Wasser-, Fernsprechanschluss sowie Entsorgungseinrichtungen und dgl.
für die Baustelle, soweit erforderlich, herstellen. Bei
Bedarf Lagerplätze, sonstige Platzbefestigungen und We-
ge im Baustellenbereich anlegen. Oberbodenarbeiten
einschl. Beseitigen von Aufwuchs für die Baustelleneinrichtung, soweit erforderlich, ausführen. Einrichtungsfläche wird vom AG nicht zur Verfügung gestellt. Kosten für Vorhalten, Unterhalten und Betreiben der Geräte, Anlagen und Einrichtungen einschl. Mieten, Pacht, Gebühren und dgl. werden nicht mit dieser Pauschale, sondern mit den Einheitspreisen der betreffenden Teilleistungen vergütet. Soweit nicht für bestimmte Leistungen für das Einrichten der Baustelle gesonderte Positionen im Leistungsverzeichnis
enthalten sind, gilt die Pauschale
(siehe auch Baubeschreibung 2.3,2.4,2.5,3.3 und 4.2.1)
Menge: 0,500 St

**1.3.20 Baustelle räumen**
Baustelle von allen Geräten, Anlagen, Einrichtungen und
dgl. räumen. Benutzte Flächen und Wege entsprechend dem
ursprünglichen Zustand herrichten. Soweit nicht für bestimmte Leistungen für das Räumen der Baustelle gesonderte Positionen im Leistungsverzeichnis enthalten
sind, gilt die Pauschale.
(siehe auch Baubeschreibung 4.2.1)
Menge: 0,500 St

**1.3.30 Baubüro für AG auf- und abbauen**
Die Zustimmung des AG zu dem Baubüro ist vor der Einrichtung einzuholen.

Das Baubüro für den AG ist von dem des AN räumlich zu trennen. Es kann in einem Bürogebäude oder Bürocontainer eingerichtet werden und muss gemäß DIN 4108 gegen Kälte und Wärme isoliert sein.  Das Baubüro ist bei Bedarf zu heizen (Raumtemperatur 21°C) oder bei Bedarf zu kühlen (Raumtemperatur <25°C).
Das Baubüro ist hochwasserfrei an Land aufzustellen.

Baubüro (Baracke oder Container) für den AG, doppelwandig, mit einem verdunkelbaren Fenster je Arbeitsplatz, antransportieren und nach Unterlagen des AG aufbauen. Jeden Arbeitsplatz mit Schreibtisch, Stuhl, Aktenbock und Akten-
/Kleiderschrank, jeden Raum zusätzlich mit Ablagetisch,
zwei weiteren Stühlen (bzw. Sitzbank) und verschließbarem Aktenschrank ausstatten. Raum- und Arbeitsplatzbeleuchtung entsprechend den Vorschriften für die Be-
leuchtung von Arbeitsplätzen herstellen.
ElektrischeBeleuchtung, Waschgelegenheit und Dusche mit fließend kaltem und warmen Wasser, Heizung (Raumtemperatur 21°C) und Kühlung (Klimaanlage Split-Gerät, Raumtemperatur <25°C) sowie Toilette einrichten. Für elektr. Stromversorgung, Trinkwasser gemäß Trinkwasserverordnung, Telefonanschluss und Abwasserbeseitigung sorgen.
Das Abwasser der Wasch- und Abortanlagen ist entsprechend den gesetzlichen Bestimmungen ordnungsgemäß zu entsorgen. Verunreinigungen des Gewässers (Rhein) sind zu unterlassen.

Baubüro mit allen Einrichtungen abbauen und abtransportieren.
Benutzte Flächen entsprechend dem ursprünglichen Zustand herrichten.

Bürofläche ca. 15 m2 (ohne Flure und Toiletten) mit 1
Arbeitsplatz. Baubüro mit Feuerlöscher und Verbandsmaterial entsprechend er Vorschriften ausrüsten. Baubüro mit Flachbett Kopiergerät Farbe DIN A3 ausrüsten.

Zusätzliches Besprechungszimmer, ca. 20 m2 mit 2 verdunkelbaren Fenster, 2 Tischen (0,80 x 1,60 m) und 8 Stühlen sowie einem magnetischen Whiteboard (Höhe ca. 100cm, Breite ca. 250cm)  inklusive 20 Magnete, Stifte (min. 5 verschiedene Farben) und Schwamm.

Küche,bestehend aus Kochgelegenheit, Kühlschrank, Kaffeemaschnine, Wasserkocher und Spülemit fließend Wasser,einrichten.

Aktenschrank aus Stahlblech, Breite mind. 0,80 m, Höhe
mind. 1,80 m, mit hitzedämmender Auskleidung,
Feuerfestigkeitsklasse F 30.
Telefonanlage mit WLAN stellen und anschließen. Fernsprechgebühren einschließlich Anschlussgebühr sind in die Position "Baubüro vorhalten und betreiben" einzukalkulieren". Aufstellfläche stellt AN zur Verfügung. Aufstellfläche herrichten.
Zufahrt und Platzbefestigung nach Wahl des AN ausführen.
Einstellplatz 'für 3 PKW'
Menge: 0,500 St

**1.3.40 Baubüro vorhalten und betreiben**
Baubüro für den AG mit allen Einrichtungen vor- und unterhalten. Ver- und Entsorgung sicherstellen. Das Baubüro
ist bei Bedarf zu heizen (Raumtemperatur 21°C) oder bei Bedarf zu kühlen (Raumtemperatur <25°C). 2 mal wöchentlich reinigen. Zufahrt und befestigte Plätze unterhalten. Teilzeiten nach Tagen werden zu 1/30 des Einheitspreises vergütet.
Menge: 6,000 Mt

**1.3.50 Personentransport auf dem Wasser**
Boot mit geschlossener Kajüte (Wind- und Wettergeschützt / Beheizt) für den Personentransport mit einer Zulassung von mindestens 10 Personen vorhalten und betreiben.
Das Kajütenboot muss den Anforderungen der "Rheintauglichkeit" und der Gebrauchstauglicheit bei den geforderten Ausführungswasserständen entsprechen.
Das Kajütenboot ist für den Personen- und Materialtransport des AN sowie des AG vorgesehen. Zudem sind Personen- und Material Dritter zu Transportieren (z.B. Baustoffprüfer mit Probesäcken, SiGeKo, etc).
(s. a. Baubeschreibung S. 5 Hinweis(4))
Menge: 6,000 Mt

**1.3.60 Nachen/Flieger vorhalten und betreiben**
Flieger/ Nachen für den Auftraggeber (Bauaufsicht) vorhalten und betreiben.
Motorisiert mit mind. 10 PS, Sitzplatz für mind. 4 Personen.
Der Flieger/ Nachen muss mit Sportbootführerschein zu fahren sein.
Ruder und ein Feuerlöscher für den Notfall müssen vorhanden
sein. Leinen sowie Ankerleine zum fest machen.
Quick -Stop- Schalter ( Sicherheitsabschalter) für das
Motorsystem. Liegeplatz innerhalb der für den Baubetrieb
vorgesehenen Geräteeinheit (K lappschute, Umschlaggerät
etc.). Anlanden an Kies- / und Sandstränden in Buhnenfeldern,
sowie das Anlanden an Buhnenböschungen muss möglich sein.
Der Flieger/ Nachen muss den Anforderungen der
"Rheintauglichkeit" entsprechen.
(s. a. B aubeschreibung S. 5 Hinweis(4))
Menge: 6,000 Mt

#### Unterabschnitt 1.4 Baustelleneinrichtung und Räumung - AU 1001

**1.4.10 Baustelle einrichten**
Geräte, Werkzeuge und sonstige Betriebsmittel, die zur
vertragsgemäßen Ausführung der Bauleistungen erforderlich sind, auf die Baustelle bringen, bereitstellen und
- soweit der Geräteeinsatz nicht gesondert vergütet
wird - betriebsfertig aufstellen einschl. der dafür
notwendigen Arbeiten. Die erforderlichen festen Anlagen
herstellen. Baubüros, Unterkünfte, Werkstätten, Lagerschuppen und dgl., soweit erforderlich, antransportieren, aufbauen und einrichten. Strom-, Wasser-, Fernsprechanschluss sowie Entsorgungseinrichtungen und dgl.
für die Baustelle, soweit erforderlich, herstellen. Bei
Bedarf Lagerplätze, sonstige Platzbefestigungen und We-
ge im Baustellenbereich anlegen. Oberbodenarbeiten
einschl. Beseitigen von Aufwuchs für die Baustelleneinrichtung, soweit erforderlich, ausführen. Einrichtungsfläche wird vom AG nicht zur Verfügung gestellt. Kosten für Vorhalten, Unterhalten und Betreiben der Geräte, Anlagen und Einrichtungen einschl. Mieten, Pacht, Gebühren und dgl. werden nicht mit dieser Pauschale, sondern mit den Einheitspreisen der betreffenden Teilleistungen vergütet. Soweit nicht für bestimmte Leistungen für das Einrichten der Baustelle gesonderte Positionen im Leistungsverzeichnis
enthalten sind, gilt die Pauschale
(siehe auch Baubeschreibung 2.3,2.4,2.5,3.3 und 4.2.1)
Menge: 0,500 St

**1.4.20 Baustelle räumen**
Baustelle von allen Geräten, Anlagen, Einrichtungen und
dgl. räumen. Benutzte Flächen und Wege entsprechend dem
ursprünglichen Zustand herrichten. Soweit nicht für bestimmte Leistungen für das Räumen der Baustelle gesonderte Positionen im Leistungsverzeichnis enthalten
sind, gilt die Pauschale.
(siehe auch Baubeschreibung 4.2.1)
Menge: 0,500 St

**1.4.30 Baubüro für AG auf- und abbauen**
Die Zustimmung des AG zu dem Baubüro ist vor der Einrichtung einzuholen.

Das Baubüro für den AG ist von dem des AN räumlich zu trennen. Es kann in einem Bürogebäude oder Bürocontainer eingerichtet werden und muss gemäß DIN 4108 gegen Kälte und Wärme isoliert sein.  Das Baubüro ist bei Bedarf zu heizen (Raumtemperatur 21°C) oder bei Bedarf zu kühlen (Raumtemperatur <25°C).
Das Baubüro ist hochwasserfrei an Land aufzustellen.

Baubüro (Baracke oder Container) für den AG, doppelwandig, mit einem verdunkelbaren Fenster je Arbeitsplatz, antransportieren und nach Unterlagen des AG aufbauen. Jeden Arbeitsplatz mit Schreibtisch, Stuhl, Aktenbock und Akten-
/Kleiderschrank, jeden Raum zusätzlich mit Ablagetisch,
zwei weiteren Stühlen (bzw. Sitzbank) und verschließbarem Aktenschrank ausstatten. Raum- und Arbeitsplatzbeleuchtung entsprechend den Vorschriften für die Be-
leuchtung von Arbeitsplätzen herstellen.
ElektrischeBeleuchtung, Waschgelegenheit und Dusche mit fließend kaltem und warmen Wasser, Heizung (Raumtemperatur 21°C) und Kühlung (Klimaanlage Split-Gerät, Raumtemperatur <25°C) sowie Toilette einrichten. Für elektr. Stromversorgung, Trinkwasser gemäß Trinkwasserverordnung, Telefonanschluss und Abwasserbeseitigung sorgen.
Das Abwasser der Wasch- und Abortanlagen ist entsprechend den gesetzlichen Bestimmungen ordnungsgemäß zu entsorgen. Verunreinigungen des Gewässers (Rhein) sind zu unterlassen.

Baubüro mit allen Einrichtungen abbauen und abtransportieren.
Benutzte Flächen entsprechend dem ursprünglichen Zustand herrichten.

Bürofläche ca. 15 m2 (ohne Flure und Toiletten) mit 1
Arbeitsplatz. Baubüro mit Feuerlöscher und Verbandsmaterial entsprechend er Vorschriften ausrüsten. Baubüro mit Flachbett Kopiergerät Farbe DIN A3 ausrüsten.

Zusätzliches Besprechungszimmer, ca. 20 m2 mit 2 verdunkelbaren Fenster, 2 Tischen (0,80 x 1,60 m) und 8 Stühlen sowie einem magnetischen Whiteboard (Höhe ca. 100cm, Breite ca. 250cm)  inklusive 20 Magnete, Stifte (min. 5 verschiedene Farben) und Schwamm.

Küche,bestehend aus Kochgelegenheit, Kühlschrank, Kaffeemaschnine, Wasserkocher und Spülemit fließend Wasser,einrichten.

Aktenschrank aus Stahlblech, Breite mind. 0,80 m, Höhe
mind. 1,80 m, mit hitzedämmender Auskleidung,
Feuerfestigkeitsklasse F 30.
Telefonanlage mit WLAN stellen und anschließen. Fernsprechgebühren einschließlich Anschlussgebühr sind in die Position "Baubüro vorhalten und betreiben" einzukalkulieren". Aufstellfläche stellt AN zur Verfügung. Aufstellfläche herrichten.
Zufahrt und Platzbefestigung nach Wahl des AN ausführen.
Einstellplatz 'für 3 PKW'
Menge: 0,500 St

**1.4.40 Baubüro vorhalten und betreiben**
Baubüro für den AG mit allen Einrichtungen vor- und unterhalten. Ver- und Entsorgung sicherstellen. Das Baubüro
ist bei Bedarf zu heizen (Raumtemperatur 21°C) oder bei Bedarf zu kühlen (Raumtemperatur <25°C). 2 mal wöchentlich reinigen. Zufahrt und befestigte Plätze unterhalten. Teilzeiten nach Tagen werden zu 1/30 des Einheitspreises vergütet.
Menge: 6,000 Mt

**1.4.50 Personentransport auf dem Wasser**
Boot mit geschlossener Kajüte (Wind- und Wettergeschützt / Beheizt) für den Personentransport mit einer Zulassung von mindestens 10 Personen vorhalten und betreiben.
Das Kajütenboot muss den Anforderungen der "Rheintauglichkeit" und der Gebrauchstauglicheit bei den geforderten Ausführungswasserständen entsprechen.
Das Kajütenboot ist für den Personen- und Materialtransport des AN sowie des AG vorgesehen. Zudem sind Personen- und Material Dritter zu Transportieren (z.B. Baustoffprüfer mit Probesäcken, SiGeKo, etc).
(s. a. Baubeschreibung S. 5 Hinweis(4))
Menge: 6,000 Mt

**1.4.60 Nachen/Flieger vorhalten und betreiben**
Flieger/ Nachen für den Auftraggeber (Bauaufsicht) vorhalten und betreiben.
Motorisiert mit mind. 10 PS, Sitzplatz für mind. 4 Personen.
Der Flieger/ Nachen muss mit Sportbootführerschein zu fahren sein.
Ruder und ein Feuerlöscher für den Notfall müssen vorhanden
sein. Leinen sowie Ankerleine zum fest machen.
Quick -Stop- Schalter ( Sicherheitsabschalter) für das
Motorsystem. Liegeplatz innerhalb der für den Baubetrieb
vorgesehenen Geräteeinheit (K lappschute, Umschlaggerät
etc.). Anlanden an Kies- / und Sandstränden in Buhnenfeldern,
sowie das Anlanden an Buhnenböschungen muss möglich sein.
Der Flieger/ Nachen muss den Anforderungen der
"Rheintauglichkeit" entsprechen.
(s. a. B aubeschreibung S. 5 Hinweis(4))
Menge: 6,000 Mt

### Abschnitt 2 Böschungs- und Sohlensicherungsarbeiten

*Hinweis: Baustellenbereich - Ausführungsdauer*
Die Baustelle besteht aus sieben Zugabebereichen, die sich zwischen Rhein-km 743,000 und 847,000 befinden.

Aus dem Unterabschnitt 2.1 ergeben sich die sieben Zugabebereiche Niederkassel, Steinerne Bänke, Walsum, Emschermündung, Mehrum, Wardt/Rees und Niedermörmter (siehe auch  Anlage Übersichtsplan).

Die Geschiebzugaben erfolgen in folgender Reihenfolge:
1 Niederkassel 2026
2 Steinere Bänke 2026
3 Walsum 2026
4 Emschermündung 2026
5 Mehrum 2026
- Pause Dezember 2026, Januar 2027 und Februar 2027-
6 Niedermörmter 2027
7 Walsum 2027
8 Emschermündung 2027
9 Mehrum 2027
10 Wardt/Rees 2027
11 Niedermörmter 2027

Die Arbeitszeiten sind grundsätzlich begrenzt und erfolgen in jedem Ausführungsjahr zwischen Anfang März bis Ende November.

*Hinweis: Transportwege / Bezugspegel*
Die Wahl der Transportwege obliegt dem Auftragnehmer. Für den Antransport über die Wasserstraße ist Folgendes zu beachten: Die Abladetiefe Unterstrom von Rheinachspunkt Rhein-km 805,000 bis zur niederländischen Grenze liegt bei GlW2022 -2,80m. Die Abladetiefe Oberstrom vom Rheinachspunkt Rhein-km 805,000 bis Krefeld (Rhein-km 763,000) liegt bei GlW2022 -2,80m. Von Krefeld (Rhein-km 763,000) bis Koblenz (Rhein-km 592,000) liegt der GlW2022 bei -2,50m.  Es wird darauf hingewiesen, dass die Abladetiefen auf den anderen Rheinabschnitten und auf anderen Wasserstraßen ungleich sind bzw. geringer ausfallen können (z.B. Schwelle am Pegel Kaub).

Bezugspegel für die Zugabestellen Niederkassel und Steinerne
Bänke ist der Pegel Düsseldorf
Bezugspegel für die Zugabestelle Walsum ist der Pegel
Duisburg .
Bezugspegel für die Zugabestellen Emschermündung und Mehrum und Wardt/ Rees ist der Pegel Wesel .
Bezugspegel für die Zugabestellen Niedermörmter ist der Pegel
Rees .

*Hinweis: Umschlag von Geschiebeersatzmaterial*
Der Umschlag von Geschiebeersatzmaterialien obliegt dem AN. Der AN hat sich  um  eine  geeignete  Umschlagstelle  zu  kümmern  und  dem  AG  vor Baubeginn  mitzuteilen. Die  Schifffahrt  darf  durch  den  Umschlag  nicht
gefährdet,  behindert  oder  gestört  werden. Siehe auch Baubeschreibung Abschnit 2.5 "Lager- und Arbeitsplätze".

*Hinweis: Eichaufnahme*
Die Volleichen und Leereichen werden vom  Auftraggeber in einem ruhigen Wasser eines Hafens oder zu mindestens eines Buhnenfeldes aufgenommen. Die Eichaufnahmen werden in den regulären Arbeitszeiten der Bauaufsicht des AG aufgenommen.

Die regulären Arbeitszeiten sind von Montag bis Donnerstag jeweils von 7:30 Uhr bis 16:15 Uhr und am Freitag von 7:30 Uhr bis 13:30 Uhr.
Die logistischen Dispositionen sind auf die regulären Arbeitszeiten der örtlichen Bauaufsicht anzupassen.
Begründete Ausnahmen sind möglich, benötigen aber die Zustimmung des AG.

*Hinweis: Selbstfahrende Klappschute*
Für die Geschiebezugabe sind ausschließlich selbstfahrende
Klappschuten einzusetzen. Selbstfahrende  Klappschuten sind  unter  anderem Hydroklappschuten,  selbstfahrende  Baggerschiffe  mit  hydraulischer Klappvorrichtung  sowie  gekoppelte  Systeme  mit  hydraulischen  Klappvorrichtungen. Die Bedienung der hydraulischen Klappvorrichtung muss aus dem Steuerhaus  heraus  erfolgen.  Dies  ist  wegen  der  störungsfreien  und  nicht zeitverzögerten  Kommunikation  zwischen  Schiffsführer  und  Bedienpersonal
zwingend  erforderlich,  damit  eine  höhen-  und  lagegenaue  Zugabe  erfolgen  kann.  Die  Bedienung  der  hydraulischen  Klappvorrichtung kann außerhalb des Steuerhauses nur dann erfolgen, wenn nachgewiesen ist, dass die Kommunikation zwischen Schiffsführer und  Bedienpersonal zu jeder Zeit des Verklappvorgangs störungsfrei und nicht zeitverzögert erfolgt.

*Hinweis: Beachtung der Grenzwerte der Hüllkurven*
Die aus Anlagen 2 bis 4 hervorgehenden grafischen Körnungsbänder der Körnungen 2/16mm, 4/32 mm und 4/90 mm dienen zur Visualisierung.
Die genaue Eingrenzung der Körnungsbänder (Hüllkurven) gibt die Anlage 1 wieder. Die Grenzwerte der Hüllkurven in der Anlage 1 sind daher bindend.

*Hinweis: Einschränkung bei der Gerätewahl bei der Zugabestelle Steinere Bänke*
Nr. 1.)
Im Bereich des Flughafens Düsseldorf muss mit Störungen des GPS-Empfangs gerechnet werden.

Nr.2)
Im Streckenbereich von Rhein-km 747,000 bis Rhein-km 757,000 sind Arbeiten mit einem Kranauslager bzw. Kranschiff seitens des AG grundsätzlich nicht gestattet. Grund hierfür ist, dass Kranausleger die Flugsicherungseinrichtungen stören können. Ist aus besonderen Gründen die Verwendung eines Kranauslegers in dem genannten Streckenbereich notwendig, ist vor Beginn der Arbeiten durch den AN eine Genehmigung der Flugsicherung einzuholen und dem AG vorzulegen.
Siehe auch: https://www.baf.bund.de/DE/Themen/Flugsicherungstechnik/Anlagenschutz/anlagenschutz_kartentool.html.

#### Unterabschnitt 2.1 Geschiebezugabe 2026 - AU 2045

**2.1.10 Geschiebe aus natürlichen Gesteinskörnung liefern und zugeben, Geschiebezugabe 1 Niederkassel Jahr 2026**
Geschiebe aus natürlichen Gesteinskörnungen liefern und
ohne Herstellung eines Planum, höhen- und lagegenau auf der Stromsohle im Zugabebereich zugeben in 2026.

Zugabestelle 1: Niederkassel  Rhein-km 743,000 bis 747,000
Zweck = Verminderung der Sohlerosion und dadurch
Verminderung des Wasserspiegelverfalls im GlW-Bereich.
Zugabenhorizont und Bezugswasserstand gem. Baubeschreibung (1.1.2, 2.6.1, 2.6.2)

Material = natürliche Gesteinskörnung aus Rundkies (z.B fluviale, glaziale Ablagerungen) oder
natürliches gebrochenes Festgestein.
Trockenrohdichte 2,450 bis 2,850 Mg/m³
Micro Deval Wert < 23
Körnung 4/32 mm gem. Sieblinie 1

Liefer- und Zugabeleistung: 5.000 t pro Woche

Zugaben bei denen der maximale Zugabehorizont überschritten wird, sind innerhalb 24 h zu beseitigen.

Angaben im Bieterangaben-Verzeichnis über
Hersteller '....................................................'

Materialart/Handelsname '....................................................'

Lieferwerk '....................................................'

Trockenrohdichte '....................................................'

Micro Deval Wert '....................................................'

(s. a. Baubeschreibung 3 u. 4.1.1)
Menge: 10000,000 t

**2.1.20 Geschiebe aus natürlichen Gesteinskörnung liefern und zugeben, Geschiebezugabe 2 Steinerne Bänke Jahr 2026**
Geschiebe aus natürlichen Gesteinskörnungen liefern und
ohne Herstellung eines Planum, höhen und lagegenau auf der Stromsohle im Zugabebereich zugeben in 2026.

Zugabestelle 2: Steinerne Bänke Rhein-km 747,000 bis 753,000

Zweck = Verminderung der Sohlerosion und dadurch
Verminderung des Wasserspiegelverfalls im GlW-Bereich.
Zugabenhorizont und Bezugswasserstand gem. Baubeschreibung (1.1.2, 2.6.1, 2.6.2)

Material = natürliche Gesteinskörnung aus Rundkies (z.B fluviale, glaziale Ablagerungen) oder natürliches gebrochenes Festgestein.
Trockenrohdichte 2,450 bis 2,850 Mg/m³
Micro Deval Wert < 23
Körnung 4/32 mm gem. Sieblinie 1

Liefer- und Zugabeleistung: 5.000 t pro Woche

Zugaben bei denen der maximale Zugabehorizont überschritten wird, sind innerhalb 24 h zu beseitigen.

Angaben im Bieterangaben-Verzeichnis über
Hersteller '....................................................'

Materialart/Handelsname '....................................................'

Lieferwerk '....................................................'

Trockenrohdichte '....................................................'

Micro Deval Wert '....................................................'

(s. a. Baubeschreibung 3 u. 4.1.1)
Menge: 10000,000 t

#### Unterabschnitt 2.2 Geschiebezugabe 2026 - AU 1001

**2.2.10 Geschiebe aus natürlichen Gesteinskörnung liefern und zugeben, Geschiebezugabe 3 Walsum Jahr 2026**
Geschiebe aus natürlichen Gesteinskörnungen liefern und
ohne Herstellung eines Planum, höhen- und lagegenau auf der Stromsohle im Zugabebereich zugeben in 2026.

Zugabestelle 3: Walsum  Rhein-km 789,000 bis 789,700

Zweck = Verminderung der Sohlerosion und dadurch
Verminderung des Wasserspiegelverfalls im GlW-Bereich.
Zugabenhorizont und Bezugswasserstand gem. Baubeschreibung (1.1.2, 2.6.1, 2.6.2)

Material = natürliche Gesteinskörnung aus Rundkies (z.B fluviale, glaziale Ablagerungen) oder
natürliches gebrochenes Festgestein.
Trockenrohdichte 2,450 bis 2,850 Mg/m³
Micro Deval Wert < 23
Körnung 4/32 mm gem.Sieblinie 1

Liefer- und Zugabeleistung: 5.000 t pro Woche

Zugaben bei denen der maximale Zugabehorizont überschritten wird, sind innerhalb 24 h zu beseitigen.

Angaben im Bieterangaben-Verzeichnis über
Hersteller '....................................................'

Materialart/Handelsname '....................................................'

Lieferwerk '....................................................'

Trockenrohdichte '....................................................'

Micro Deval Wert '....................................................'

(s. a. Baubeschreibung 3 u. 4.1.1)
Menge: 5000,000 t

**2.2.20 Geschiebe aus natürlichen Gesteinskörnung liefern und zugeben, Geschiebezugabe 4 Emschermündung Jahr 2026**
Geschiebe aus natürlichen Gesteinskörnungen liefern und
ohne Herstellung eines Planum, höhen und lagegenau auf der Stromsohle im Zugabebereich zugeben in 2026.

Zugabestelle 4: Emschermündung Rhein-km 794,300 bis 795,600

Zweck = Verminderung der Sohlerosion und dadurch
Verminderung des Wasserspiegelverfalls im GlW-Bereich.
Zugabenhorizont und Bezugswasserstand gem. Baubeschreibung (1.1.2, 2.6.1, 2.6.2)

Material = natürliche Gesteinskörnung aus Rundkies (z.B fluviale, glaziale Ablagerungen) oder natürliches gebrochenes Festgestein.
Trockenrohdichte 2,450 bis 2,850 Mg/m³
Micro Deval Wert < 23
Körnung 4/90 mm gem. Sieblinie 2

Liefer- und Zugabeleistung: 5.000 t pro Woche

Zugaben bei denen der maximale Zugabehorizont überschritten wird, sind innerhalb 24 h zu beseitigen.

Angaben im Bieterangaben-Verzeichnis über
Hersteller '....................................................'

Materialart/Handelsname '....................................................'

Lieferwerk '....................................................'

Trockenrohdichte '....................................................'

Micro Deval Wert '....................................................'

(s. a. Baubeschreibung 3 u. 4.1.1)
Menge: 12500,000 t

**2.2.30 Geschiebe aus natürlichen Gesteinskörnung liefern und zugeben, Geschiebezugabe 5 Mehrum Jahr 2026**
Geschiebe aus natürlichen Gesteinskörnungen liefern und
ohne Herstellung eines Planum, höhen- und lagegenau auf der Stromsohle im Zugabebereich zugeben in 2026.

Zugabestelle 5: Mehrum Rhein-km 805,600 bis 807,900

Zweck = Verminderung der Sohlerosion und dadurch
Verminderung des Wasserspiegelverfalls im GlW-Bereich.
Zugabenhorizont und Bezugswasserstand gem. Baubeschreibung (1.1.2, 2.6.1, 2.6.2)

Material = natürliche Gesteinskörnung aus Rundkies (z.B fluviale, glaziale Ablagerungen) oder natürliches gebrochenes Festgestein.
Trockenrohdichte 2,450 bis 2,850 Mg/m³
Micro Deval Wert < 23
Körnung 4/90 mm gem. Sieblinie 2

Liefer- und Zugabeleistung: 5.000 t pro Woche

Zugaben bei denen der maximale Zugabehorizont überschritten wird, sind innerhalb 24 h zu beseitigen.

Angaben im Bieterangaben-Verzeichnis über
Hersteller '....................................................'

Materialart/Handelsname '....................................................'

Lieferwerk '....................................................'

Trockenrohdichte '....................................................'

Micro Deval Wert '....................................................'

(s. a. Baubeschreibung 3 u. 4.1.1)
Menge: 20000,000 t

#### Unterabschnitt 2.3 Geschiebezugabe 2027 - AU 2045

**2.3.10 Geschiebe aus natürlichen Gesteinskörnung liefern und zugeben, Geschiebezugabe 6 Niedermörmter Jahr 2027**
Geschiebe aus natürlichen Gesteinskörnungen liefern und
ohne Herstellung eines Planum, höhen- und lagegenau auf der Stromsohle im Zugabebereich zugeben in 2027.

Zugabestelle 6: Niedermörmter  Rhein-km 838,700 bis 847,000

Zweck = Verminderung der Sohlerosion und dadurch
Verminderung des Wasserspiegelverfalls im GlW-Bereich.
Zugabenhorizont und Bezugswasserstand gem. Baubeschreibung (1.1.2, 2.6.1, 2.6.2)

Material = natürliche Gesteinskörnung aus Rundkies (z.B fluviale, glaziale Ablagerungen) oder natürliches gebrochenes Festgestein.
Trockenrohdichte 2,450 bis 2,850 Mg/m³
Micro Deval Wert < 23
Körnung 2/16 mm gem. Sieblinie 3

Liefer- und Zugabeleistung: 5.000 t pro Woche

Zugaben bei denen der maximale Zugabehorizont überschritten wird, sind innerhalb 24 h zu beseitigen.

Angaben im Bieterangaben-Verzeichnis über
Hersteller '....................................................'

Materialart/Handelsname '....................................................'

Lieferwerk '....................................................'

Trockenrohdichte '....................................................'

Micro Deval Wert '....................................................'

(s. a. Baubeschreibung 3 u. 4.1.1)
Menge: 20000,000 t

**2.3.20 Geschiebe aus natürlichen Gesteinskörnung liefern und zugeben, Geschiebezugabe 10 Wardt/Rees Jahr 2027**
Geschiebe aus natürlichen Gesteinskörnungen liefern und
ohne Herstellung eines Planum, höhen- und lagegenau auf der Stromsohle im Zugabebereich zugeben in 2027.

Zugabestelle 7: Wardt/Rees  Rhein-km 826,500 bis 838,700

Zweck = Verminderung der Sohlerosion und dadurch
Verminderung des Wasserspiegelverfalls im GlW-Bereich.
Zugabenhorizont und Bezugswasserstand gem. Baubeschreibung (1.1.2, 2.6.1, 2.6.2)

Material = natürliche Gesteinskörnung aus Rundkies (z.B fluviale, glaziale Ablagerungen) oder natürliches gebrochenes Festgestein.
Trockenrohdichte 2,450 bis 2,850 Mg/m³
Micro Deval Wert < 23
Körnung 4/32 mm gem. Sieblinie 1

Liefer- und Zugabeleistung: 5.000 t pro Woche

Zugaben bei denen der maximale Zugabehorizont überschritten wird, sind innerhalb 24 h zu beseitigen.

Angaben im Bieterangaben-Verzeichnis über
Hersteller '....................................................'

Materialart/Handelsname '....................................................'

Lieferwerk '....................................................'

Trockenrohdichte '....................................................'

Micro Deval Wert '....................................................'

(s. a. Baubeschreibung 3 u. 4.1.1)
Menge: 10000,000 t

**2.3.30 Geschiebe aus natürlichen Gesteinskörnung liefern und zugeben, Geschiebezugabe 11 Niedermörmter Jahr 2027**
Geschiebe aus natürlichen Gesteinskörnungen liefern und
ohne Herstellung eines Planum, höhen- und lagegenau auf der Stromsohle im Zugabebereich zugeben in 2027.

Zugabestelle 6: Niedermörmter  Rhein-km 838,700 bis 847,000

Zweck = Verminderung der Sohlerosion und dadurch
Verminderung des Wasserspiegelverfalls im GlW-Bereich.
Zugabenhorizont und Bezugswasserstand gem. Baubeschreibung (1.1.2, 2.6.1, 2.6.2)

Material = natürliche Gesteinskörnung aus Rundkies (z.B fluviale, glaziale Ablagerungen) oder natürliches gebrochenes Festgestein.
Trockenrohdichte 2,450 bis 2,850 Mg/m³
Micro Deval Wert < 23
Körnung 2/16 mm gem. Sieblinie 3

Liefer- und Zugabeleistung: 5.000 t pro Woche

Zugaben bei denen der maximale Zugabehorizont überschritten wird, sind innerhalb 24 h zu beseitigen.

Angaben im Bieterangaben-Verzeichnis über
Hersteller '....................................................'

Materialart/Handelsname '....................................................'

Lieferwerk '....................................................'

Trockenrohdichte '....................................................'

Micro Deval Wert '....................................................'

(s. a. Baubeschreibung 3 u. 4.1.1)
Menge: 20000,000 t

#### Unterabschnitt 2.4 Geschiebezugabe 2027 - AU 1001

**2.4.10 Geschiebe aus natürlichen Gesteinskörnung liefern und zugeben, Geschiebezugabe 7 Walsum Jahr 2027**
Geschiebe aus natürlichen Gesteinskörnungen liefern und
ohne Herstellung eines Planum, höhen- und lagegenau auf der Stromsohle im Zugabebereich zugeben in 2027.

Zugabestelle 3: Walsum  Rhein-km 789,000 bis 789,700

Zweck = Verminderung der Sohlerosion und dadurch
Verminderung des Wasserspiegelverfalls im GlW-Bereich.
Zugabenhorizont und Bezugswasserstand gem. Baubeschreibung (1.1.2, 2.6.1, 2.6.2)

Material = natürliche Gesteinskörnung aus Rundkies (z.B fluviale, glaziale Ablagerungen) oder
natürliches gebrochenes Festgestein.
Trockenrohdichte 2,450 bis 2,850 Mg/m³
Micro Deval Wert < 23
Körnung 4/32 mm gem.Sieblinie 1

Liefer- und Zugabeleistung: 5.000 t pro Woche

Zugaben bei denen der maximale Zugabehorizont überschritten wird, sind innerhalb 24 h zu beseitigen.

Angaben im Bieterangaben-Verzeichnis über
Hersteller '....................................................'

Materialart/Handelsname '....................................................'

Lieferwerk '....................................................'

Trockenrohdichte '....................................................'

Micro Deval Wert '....................................................'

(s. a. Baubeschreibung 3 u. 4.1.1)
Menge: 5000,000 t

**2.4.20 Geschiebe aus natürlichen Gesteinskörnung liefern und zugeben, Geschiebezugabe 8 Emschermündung Jahr 2027**
Geschiebe aus natürlichen Gesteinskörnungen liefern und
ohne Herstellung eines Planum, höhen und lagegenau auf der Stromsohle im Zugabebereich zugeben in 2027.

Zugabestelle 4: Emschermündung Rhein-km 794,300 bis 795,600

Zweck = Verminderung der Sohlerosion und dadurch
Verminderung des Wasserspiegelverfalls im GlW-Bereich.
Zugabenhorizont und Bezugswasserstand gem. Baubeschreibung (1.1.2, 2.6.1, 2.6.2)

Material = natürliche Gesteinskörnung aus Rundkies (z.B fluviale, glaziale Ablagerungen) oder natürliches gebrochenes Festgestein.
Trockenrohdichte 2,450 bis 2,850 Mg/m³
Micro Deval Wert < 23
Körnung 4/90 mm gem. Sieblinie 2

Liefer- und Zugabeleistung: 5.000 t pro Woche

Zugaben bei denen der maximale Zugabehorizont überschritten wird, sind innerhalb 24 h zu beseitigen.

Angaben im Bieterangaben-Verzeichnis über
Hersteller '....................................................'

Materialart/Handelsname '....................................................'

Lieferwerk '....................................................'

Trockenrohdichte '....................................................'

Micro Deval Wert '....................................................'

(s. a. Baubeschreibung 3 u. 4.1.1)
Menge: 12500,000 t

**2.4.30 Geschiebe aus natürlichen Gesteinskörnung liefern und zugeben, Geschiebezugabe 9 Mehrum Jahr 2027**
Geschiebe aus natürlichen Gesteinskörnungen liefern und
ohne Herstellung eines Planum, höhen- und lagegenau auf der Stromsohle im Zugabebereich zugeben in 2027.

Zugabestelle 5: Mehrum Rhein-km 805,600 bis 807,900

Zweck = Verminderung der Sohlerosion und dadurch
Verminderung des Wasserspiegelverfalls im GlW-Bereich.
Zugabenhorizont und Bezugswasserstand gem. Baubeschreibung (1.1.2, 2.6.1, 2.6.2)

Material = natürliche Gesteinskörnung aus Rundkies (z.B fluviale, glaziale Ablagerungen) oder natürliches gebrochenes Festgestein.
Trockenrohdichte 2,450 bis 2,850 Mg/m³
Micro Deval Wert < 23
Körnung 4/90 mm gem. Sieblinie 2

Liefer- und Zugabeleistung: 5.000 t pro Woche

Zugaben bei denen der maximale Zugabehorizont überschritten wird, sind innerhalb 24 h zu beseitigen.

Angaben im Bieterangaben-Verzeichnis über
Hersteller '....................................................'

Materialart/Handelsname '....................................................'

Lieferwerk '....................................................'

Trockenrohdichte '....................................................'

Micro Deval Wert '....................................................'

(s. a. Baubeschreibung 3 u. 4.1.1)
Menge: 20000,000 t

### Abschnitt 3 Sonstige Bauausgaben

#### Unterabschnitt 3.1 Schutzmaßnahme bei Anlandungen (Naßbaggerung) - AU 2045

**3.1.10 Gerät verlegen**
Verlegen eines Gerätes mit den dazugehörigen
Förder- ( Transport- ) einheiten auf besondere Anordnung
des AG gemäß Leistungsbeschreibung .
Gerätevorhalte - und Betriebsstoffkosten und sämtliche
Zuschläge einschl . der Kosten für das Bedienungs -
personal werden nicht gesondert vergütet.
Abgerechnet wird nach tatsächlicher Entfernung
zwischen den Mitten der Baggerfelder.
Fahrzeugtyp oder Gerätetyp gemäß vom AN
mit dem Angebot vorgelegter Geräteliste .
Verlegeentfernung über 5,0 km bis 10,0 km .
Lage innerhalb des Baustellenbereichs
Abgerechnet wird der Verlegeweg gemäß
Gewässerkarte.
Menge: 10,000 km

**3.1.20 Boden baggern und verklappen**
Boden nach Vorgabe des AG im Bereich der Baustelle
baggern, zur Klappstelle fördern und verklappen .
Klasse NB 5 nach DIN 1 8311 ( Kies - Sand Gemisch)
Abtragungshöhe bis 1 ,5 m
Max. Abweichungvom Baggersollprofil +/- 30,0 cm
Länge des Förderweges zur Klappstelle bis zu 10,0 km
Toleranz zum Sollprofil der Auffüllung : m aximaler
Zugabehorizont + 0 cm
Abrechnung erfolgt nach Laderaumaufmass. ( ZTV- W LB
206-2008)
Die erforderliche An- und Abfahrt ist in Positon 3.1.10
" Gerät verlegen" einzukalkulieren .
Menge: 1000,000 m3

**3.1.30 Flächenpeilung und Peilergebnisse liefern**
Flächenpeilung und Peilergebnisse sinngem. wie OZ 1.1.10 liefern im Rahmen der OZ 3.1.20. Die erforderliche An- und Abfahrt ist in Position 3.1.10 "Geräte verlegen" einzukalkulieren
Menge: 10,000 h

#### Unterabschnitt 3.2 Stundenlohnarbeiten - AU 2045

**3.2.10 Verrechnungssatz für Arbeitskraft Werkpoliere (I)**
Stundenlohnarbeiten durch Arbeitskraefte auf Anordnung
des AG ausfuehren.
Der Verrechnungssatz fuer die jeweilige Arbeitskraft
umfasst saemtliche Aufwendungen, insbesondere den tatsaechlichen Lohn einschl. vermoegenswirksamer Leistungen mit den Zuschlaegen fuer Gemeinkosten (Sozialkassenbeitraege, Winterbauumlage und dgl.) sowie Lohn-
und Gehaltsnebenkosten und Zuschlaege fuer Ueberstunden.
Zuschlaege fuer Nacht-, Sonntags- und Feiertagsarbeit werden nach tariflichen Festlegungen gesondert
verguetet.
Baupoliere (Berufsgruppe I).
Menge: 1,000 h

**3.2.20 Verrechnungssatz für Arbeitskraft BVA (II)**
Stundenlohnarbeiten durch Arbeitskraefte auf Anordnung
des AG ausfuehren.
Der Verrechnungssatz fuer die jeweilige Arbeitskraft
umfasst saemtliche Aufwendungen, insbesondere den tatsaechlichen Lohn einschl. vermoegenswirksamer Leistungen mit den Zuschlaegen fuer Gemeinkosten (Sozialkassenbeitraege, Winterbauumlage und dgl.) sowie Lohn-
und Gehaltsnebenkosten und Zuschlaege fuer Ueberstunden.
Zuschlaege fuer Nacht-, Sonntags- und Feiertagsarbeit werden nach tariflichen Festlegungen gesondert
verguetet.
Bauvorarbeiter oder dgl. (Berufsgruppe II).
Menge: 1,000 h

**3.2.30 Verrechnungssatz für Arbeitskraft Spezial BFA (III)**
Stundenlohnarbeiten durch Arbeitskraefte auf Anordnung
des AG ausfuehren.
Der Verrechnungssatz fuer die jeweilige Arbeitskraft
umfasst saemtliche Aufwendungen, insbesondere den tatsaechlichen Lohn einschl. vermoegenswirksamer Leistungen mit den Zuschlaegen fuer Gemeinkosten (Sozialkassenbeitraege, Winterbauumlage und dgl.) sowie Lohn-
und Gehaltsnebenkosten und Zuschlaege fuer Ueberstunden.
Zuschlaege fuer Nacht-, Sonntags- und Feiertagsarbeit werden nach tariflichen Festlegungen gesondert
verguetet.
Spezialbaufacharbeiter (Berufsgruppe III).
Menge: 1,000 h

**3.2.40 Verrechnungssatz für Arbeitskraft Geh. BFA (IV)**
Stundenlohnarbeiten durch Arbeitskraefte auf Anordnung
des AG ausfuehren.
Der Verrechnungssatz fuer die jeweilige Arbeitskraft
umfasst saemtliche Aufwendungen, insbesondere den tatsaechlichen Lohn einschl. vermoegenswirksamer Leistungen mit den Zuschlaegen fuer Gemeinkosten (Sozialkassenbeitraege, Winterbauumlage und dgl.) sowie Lohn-
und Gehaltsnebenkosten und Zuschlaege fuer Ueberstunden.
Zuschlaege fuer Nacht-, Sonntags- und Feiertagsarbeit werden nach tariflichen Festlegungen gesondert
verguetet.
Gehobene Baufacharbeiter (Berufsgruppe IV).
Menge: 1,000 h

**3.2.50 Verrechnungssatz für Arbeitskraft BFA (V)**
Stundenlohnarbeiten durch Arbeitskraefte auf Anordnung
des AG ausfuehren.
Der Verrechnungssatz fuer die jeweilige Arbeitskraft
umfasst saemtliche Aufwendungen, insbesondere den tatsaechlichen Lohn einschl. vermoegenswirksamer Leistungen mit den Zuschlaegen fuer Gemeinkosten (Sozialkassenbeitraege, Winterbauumlage und dgl.) sowie Lohn-
und Gehaltsnebenkosten und Zuschlaege fuer Ueberstunden.
Zuschlaege fuer Nacht-, Sonntags- und Feiertagsarbeit werden nach tariflichen Festlegungen gesondert
verguetet.
Baufacharbeiter (Berufsgruppe V).
Menge: 1,000 h

**3.2.60 Verrechnungssatz für Arbeitskraft Baufachwerker (VI)**
Stundenlohnarbeiten durch Arbeitskraefte auf Anordnung
des AG ausfuehren.
Der Verrechnungssatz fuer die jeweilige Arbeitskraft
umfasst saemtliche Aufwendungen, insbesondere den tatsaechlichen Lohn einschl. vermoegenswirksamer Leistungen mit den Zuschlaegen fuer Gemeinkosten (Sozialkassenbeitraege, Winterbauumlage und dgl.) sowie Lohn-
und Gehaltsnebenkosten und Zuschlaege fuer Ueberstunden.
Zuschlaege fuer Nacht-, Sonntags- und Feiertagsarbeit werden nach tariflichen Festlegungen gesondert
verguetet.
Baufachwerker (Berufsgruppe VI).
Menge: 1,000 h

**3.2.70 Verrechnungssatz für Arbeitskraft Bauwerker (VII)**
Stundenlohnarbeiten durch Arbeitskraefte auf Anordnung
des AG ausfuehren.
Der Verrechnungssatz fuer die jeweilige Arbeitskraft
umfasst saemtliche Aufwendungen, insbesondere den tatsaechlichen Lohn einschl. vermoegenswirksamer Leistungen mit den Zuschlaegen fuer Gemeinkosten (Sozialkassenbeitraege, Winterbauumlage und dgl.) sowie Lohn-
und Gehaltsnebenkosten und Zuschlaege fuer Ueberstunden.
Zuschlaege fuer Nacht-, Sonntags- und Feiertagsarbeit werden nach tariflichen Festlegungen gesondert
verguetet.
Bauwerker (Berufsgruppe VII).
Menge: 1,000 h

**3.2.80 Verrechnungssatz für Schwimmgerät - Schwimmgreifer**
Stundenlohnarbeiten durch schwimmende Fahrzeuge
oder Geraete auf Anordnung des AG ausfuehren.
Der Verrechnungssatz fuer das jeweilige schwimmende
Fahrzeug oder Geraet umfasst saemtliche
Aufwendungen fuer den Einsatz, insbesondere
Geraetevorhalte- und Betriebsstoffkosten sowie
saemtliche Zuschlaege einschliesslich der Kosten
fuer das Bedienungspersonal.
Der Verrechnungssatz gilt fuer das zum Zeitpunkt
des Abrufes einsatzbereit auf der Baustelle befindliche
schwimmende Fahrzeug oder Geraet.
Verguetet werden die angefangenen Stunden zwischen
Einsatzbeginn und -ende, jedoch ohne Reparaturund
Wartungszeiten.
Schwimmgreifer.
Angaben im Bieterangaben-Verzeichnis ueber
Name '....................................................'
Eigner '....................................................'

Gerät-/Fahrzeugkenngröße '....................................................'

Leistungsdaten '....................................................'
Menge: 1,000 h

**3.2.90 Verrechnungssatz für Schwimmgerät - Schwimmgreifer mit Laderaum**
Stundenlohnarbeiten durch schwimmende Fahrzeuge
oder Geraete auf Anordnung des AG ausfuehren.
Der Verrechnungssatz fuer das jeweilige schwimmende
Fahrzeug oder Geraet umfasst saemtliche
Aufwendungen fuer den Einsatz, insbesondere
Geraetevorhalte- und Betriebsstoffkosten sowie
saemtliche Zuschlaege einschliesslich der Kosten
fuer das Bedienungspersonal.
Der Verrechnungssatz gilt fuer das zum Zeitpunkt
des Abrufes einsatzbereit auf der Baustelle befindliche
schwimmende Fahrzeug oder Geraet.
Verguetet werden die angefangenen Stunden zwischen
Einsatzbeginn und -ende, jedoch ohne Reparaturund
Wartungszeiten.
Schwimmgreifer mit Laderaum.
Angaben im Bieterangaben-Verzeichnis ueber
Name '....................................................'

Eigner '....................................................'

Gerät-/Fahrzeugkenngröße '....................................................'

Leistungsdaten '....................................................'
Menge: 1,000 h

**3.2.100 Verrechnungssatz für Schwimmgerät - Schwimmbagger**
Stundenlohnarbeiten durch schwimmende Fahrzeuge
oder Geraete auf Anordnung des AG ausfuehren.
Der Verrechnungssatz fuer das jeweilige schwimmende
Fahrzeug oder Geraet umfasst saemtliche
Aufwendungen fuer den Einsatz, insbesondere
Geraetevorhalte- und Betriebsstoffkosten sowie
saemtliche Zuschlaege einschliesslich der Kosten
fuer das Bedienungspersonal.
Der Verrechnungssatz gilt fuer das zum Zeitpunkt
des Abrufes einsatzbereit auf der Baustelle befindliche
schwimmende Fahrzeug oder Geraet.
Verguetet werden die angefangenen Stunden zwischen
Einsatzbeginn und -ende, jedoch ohne Reparatur und
Wartungszeiten.
Schwimmbagger (Tieflöffel).
Angaben im Bieterangaben-Verzeichnis ueber
Name '....................................................'

Eigner '....................................................'

Gerät-/Fahrzeugkenngröße '....................................................'

Leistungsdaten '....................................................'
Menge: 1,000 h

**3.2.110 Verrechnungssatz für Schwimmgerät - Selbstfahrende Klappschute**
Stundenlohnarbeiten durch schwimmende Fahrzeuge
oder Geraete auf Anordnung des AG ausfuehren.
Der Verrechnungssatz fuer das jeweilige schwimmende
Fahrzeug oder Geraet umfasst saemtliche
Aufwendungen fuer den Einsatz, insbesondere
Geraetevorhalte- und Betriebsstoffkosten sowie
saemtliche Zuschlaege einschliesslich der Kosten
fuer das Bedienungspersonal.
Der Verrechnungssatz gilt fuer das zum Zeitpunkt
des Abrufes einsatzbereit auf der Baustelle befindliche
schwimmende Fahrzeug oder Geraet.
Verguetet werden die angefangenen Stunden zwischen
Einsatzbeginn und -ende, jedoch ohne Reparaturund
Wartungszeiten.
Selbstfahrende Klappschute
Angaben im Bieterangaben-Verzeichnis ueber
Name '....................................................'
Eigner '....................................................'

Gerät-/Fahrzeugkenngröße '....................................................'

Leistungsdaten '....................................................'
Menge: 1,000 h

**3.2.120 Verrechnungssatz für Schwimmgerät - Peilboot**
Stundenlohnarbeiten durch schwimmende Fahrzeuge
oder Geraete auf Anordnung des AG ausfuehren.
Der Verrechnungssatz fuer das jeweilige schwimmende
Fahrzeug oder Geraet umfasst saemtliche
Aufwendungen fuer den Einsatz, insbesondere
Geraetevorhalte- und Betriebsstoffkosten sowie
saemtliche Zuschlaege einschliesslich der Kosten
fuer das Bedienungspersonal.
Der Verrechnungssatz gilt fuer das zum Zeitpunkt
des Abrufes einsatzbereit auf der Baustelle befindliche
schwimmende Fahrzeug oder Geraet.
Verguetet werden die angefangenen Stunden zwischen
Einsatzbeginn und -ende, jedoch ohne Reparaturund
Wartungszeiten.
Peilboot
Angaben im Bieterangaben-Verzeichnis ueber
Name '....................................................'

Eigner '....................................................'

Gerät-/Fahrzeugkenngröße '....................................................'

Leistungsdaten '....................................................'
Menge: 1,000 h

**3.2.130 Verrechnungssatz für Schwimmgerät - Schlepper**
Stundenlohnarbeiten durch schwimmende Fahrzeuge
oder Geraete auf Anordnung des AG ausfuehren.
Der Verrechnungssatz fuer das jeweilige schwimmende
Fahrzeug oder Geraet umfasst saemtliche
Aufwendungen fuer den Einsatz, insbesondere
Geraetevorhalte- und Betriebsstoffkosten sowie
saemtliche Zuschlaege einschliesslich der Kosten
fuer das Bedienungspersonal.
Der Verrechnungssatz gilt fuer das zum Zeitpunkt
des Abrufes einsatzbereit auf der Baustelle befindliche
schwimmende Fahrzeug oder Geraet.
Verguetet werden die angefangenen Stunden zwischen
Einsatzbeginn und -ende, jedoch ohne Reparaturund
Wartungszeiten.
Schlepper
Angaben im Bieterangaben-Verzeichnis ueber
Name '....................................................'

Eigner '....................................................'

Gerät-/Fahrzeugkenngröße '....................................................'

Leistungsdaten '....................................................'
Menge: 1,000 h
